# Uckermärkische Bühnen (891)
Angebotsaufforderung (GAEB DA XML 3.3, DA83)
Währung: EUR
Erstellt mit: CaliforniaX by G&W Software AG, CaliforniaX V25.1.01, 20.02.2026

## ALLGEMEINE INFORMATION ZUR BAUSTELLE
0.1.1 Lage der Baustelle, Umgebungsbedingungen,  Zufahrtsmöglichkeiten und Beschaffenheit der Zufahrt sowie etwaige Einschränkungen bei ihrer Benutzung

Die Baustelle liegt in der Stadt Schwedt / Oder.
Die Adresse der Baustelle ist:
Berliner Straße 46 - 48
16303 Schwedt / Oder

Die Zufahrt erfolgt über die anliegende öffentliche Straße Berliner Straße sowie den Parkplatz
"Alter Markt". Es wird für die Zuwegung bis zum Gebäude eine Baustraße eingerichtet.
Die öffentlichen Verkehrswege sind u.U. für sehr große Fahrzeuge nur eingeschränkt nutzbar.
Ein Befahren des Baustellengeländes erfolgt nur in Abstimmung mit dem Bauherrn sowie der
örtlichen Bauleitung.

0.1.2 Besondere Belastungen aus Immissionen sowie besondere klimatische oder
betriebliche Bedingungen

keine Angaben

0.1.3 Art und Lage der baulichen Anlagen, z. B. auch Anzahl und Höhe der Geschosse

Es handelt sich um ein bestehendes Gebäude in Stahlbetonskelettbauweise mit
Mauerwerkswänden. Das gesamte Gebäude ist unterkellert. Das Gebäude hat Flachdächer in
in 3 Ebenen.

Abmaße des Gebäudes: ca. 65 m lang und ca. 55 m breit, Dachhöhen bis ca. 25,5 m über
OK Gelände.

Sämtliche Räume sind um den zentralen Zuschauersaal mit Hauptbühne angeordnet.
Über der Bühne befindet sich ein Bühnenturm bis in das 6. Obergeschoss.
Der vordere (öffentlichen) Bereich besteht aus einem Kellergeschoss, Erdgeschoss und
Obergeschoss. Dieser Bereich ist in nordwestlicher Richtung zur Berliner Straße orientiert.
Im Hinteren (nichtöffentlichen) Bereich sind die Etagen um ein halbes Stockwerk versetzt
angeordnet. Dieser Gebäudeteil besteht aus einem Kellergeschoss, Erdgeschoss und
2 Obergeschossen.

Kurzbeschreibung:
Die geplanten baulichen Eingriffe zur Sanierung des Theaterhauses erfolgen unter folgenden
wesentlichen Schwerpunkten:
- Energetische Sanierung der Glasfassaden
- Umbau und Sanierung der Funktionsräume und des Foyers im 1. OG
- Statische und energetische Sanierung der Dächer
- Sanierung Heizungsanlage, Kühltechnik, Elektroinstallation und entsprechende Anpassung der Gebäudeautomation
- Wiederherstellung der bauzeitlichen Garderoben in Verbindung der Verlegung der Spielstätte „Theaterklause“ an die Hauptfront des Hauses

Der Bühnenturm und Zuschauerhaus sind nicht Bestandteil der Baumaßnahme!
Bühnenturm

Das Gebäude steht unter Denkmalschutz.

0.1.4 Verkehrsverhältnisse auf der Baustelle, insbesondere Verkehrsbeschränkungen

Innerhalb des Gebäudes wird ein abgetrennter Bereich weiterhin als Büro genutzt.
Arbeitsbereiche, Zuwegungen, Rettungswege sind durch die Baustelleneinrichtung vom
Baubetrieb getrennt und dauerhaft freizuhalten.

Im angrenzenden Gebäude findet weiterhin ein regulärer Veranstaltungsbetrieb statt.
Arbeitsbereiche, Zuwegungen, Rettungswege sind durch die Baustelleneinrichtung vom
Baubetrieb getrennt und dauerhaft freizuhalten.

Es besteht Verkehr im Bereich des öffentlichen Raumes auf Straßen, Wegen und Parkplätzen.

0.1.5 Für den Verkehr freizuhaltende Flächen

Der Baustellenverkehr mit Kfz ist auf die Baustraße begrenzt. Auf den Plattenbelagsflächen
um das Gebäude darf kein Kfz Verkehr stattfinden. Die Plattenbelagsflächen sind für die
Belastung von Rad und Fußgänger Verkehr dimensioniert.
  Parkplätze für Baufahrzeuge stehen auf dem Baugelände nicht zur Verfügung. Das Abstellen von Fahrzeugen,  insbesondere von PKW der bauausführenden Mitarbeiter, auf der überlassenen Baustelleneinrichtungsfläche
  ist nicht zulässig. Für das Abstellen von Fahrzeugen sind die umliegenden öffentlichen Parkplätze zu nutzen.
Die Anlieferungs- und Bewegungsflächen im Baustellenbereich dürfen nicht als Parkplätze
genutzt werden. Nach Anlieferung ist der Baustellenbereich wieder frei zu machen.

0.1.6 Art, Lage, Maße und Nutzbarkeit von Transporteinrichtungen und Transportwegen,
z. B. Montageöffnungen

  Es wird im Zuge der Baustelleneinrichtung eine Baustraße vom öffentlichen Parkplatz bis zum Bauaufzug und  den Containern hergestellt. Nur diese Baustraße ist mit großen LKW (3-achsig) mit max. 25 t zulässigem
Gesamtgewicht befahrbar. Für die Schuttentsorgung stehen bauseits drei 10 m³ Container zur
Verfügung, siehe BE-Plan neben dem Bauaufzug, Parkseite Achse I-J / 5-5´

Das Gebäude wird zeitweilig bauseits eingerüstet. Im Rahmen der Gerüststellung wird ein
  Gerüstaufzug zur Verfügung stehen. In den Ebenen 2 und 3 werden am Bauaufzug Türöffnungen ca.
  Höhe 2 m x Breite 1 m in der Außenfassade hergestellt.
Durch diese Öffnungen kann die Schuttentsorgung bzw. Materialversorgung in den
Ebenen 2 und 3 erfolgen.

  Im Gebäude stehen im Vorderhaus und rückwertigem Gebäudeteil Treppen zur Verfügung.
  HINWEIS: Für die Verbindung zwischen den Gebäudeteilen Zuschauerhaus (Straßenseite) und Bühnenhaus  (Wasserseite) in Achse 5´ stehen nur in Ebene 2 zwei schmale Durchgänge mit den Maßen Höhe 2 x Breite  0,8 m zur Verfügung.
  Generell stehen keine Bestandsaufzüge für Transporte im Gebäude zur Verfügung.
  Es können Öffnungen in der Glasfassade (Wasserseite) für das Einbringen von Stahlteilen hergestellt werden.
  Diese sind mit der Bauleitung abzustimmen.
  In den beiliegenden Gerüstplänen und Baustelleneinrichtungsplan sind die Zugänge in die Baustelle
  dargestellt. In den beiliegenden Grundrissen sind die Flure und Treppenhäuser ersichtlich, diese dienen
  als Verkehrswege.

  der Bereich der Stahlkonstruktion für Ebene 2 ist begehbar, nicht für Gabelstabler zugelassen.
  Die Erschließung für die Montage  kann mit Kran erfolgen, über Montageöffnungen in den Glasfassaden,
  bei gefügt die Nutzlasten
  Nutzlasten:
  für Flure und Treppenräume 5 kN/m²
  die übrigen Geschossdecken je nach Nutzung mit q > 2,0 kN/m².

  In Ebene 1 kann die Entsorgung über bestehende Außentüren erfolgen, siehe Grundriss Ebene 1
  Die Flächen um das Gebäude sind als Rad und Gehwege ausgewiesen und nicht mit Kfz befahrbar.
  Zum Schutz der Plattenbeläge werden Bodenschutzmatten ausgelegt, siehe BE-Plan.
  Diese Wege sind mit motorisierten Schubkarren etc. befahrbar bis ca. Gesamtgewicht 600 kg

0.1.7 Lage, Art, Anschlusswert und Bedingungen für das Überlassen von Anschlüssen
für Wasser, Energie und Abwasser

Der Bauherr stellt für die Baustelle die Versorgung mit Baumedien (Strom und Wasser) zur
Verfügung.

Es wird Baustrom mit 400 V / 32 A über einen Baustromanschluss zur Verfügung gestellt.
Innerhalb des Gebäudes werden in regelmäßigen Abständen Baustromverteiler zur
Verfügung gestellt.

Es wird Bauwasser an einzelnen Stellen im und am Gebäude zur Verfügung gestellt.

Eine Abwasserentsorgung ist für die bauseitigen Sanitäreinrichtungen vorgesehen.

Für die Nutzung der Baumedien durch die Auftragnehmer erhebt der Bauherr eine Umlage
im Zuge der Abrechnung mit den Auftragnehmern ab der ersten Abschlagsrechnung
entsprechend der BVB.

0.1.8 Lage und Ausmaß der dem Auftragnehmer für die Ausführung seiner Leistungen
zur Benutzung oder Mitbenutzung überlassenen Flächen und Räume

Im Bereich der Baustelleneinrichtungsflächen im Außenbereich können – soweit verfügbar –
Lagerflächen in begrenztem Umfang bereitgestellt werden. Der Bedarf ist mindestens
zwei Kalenderwochen im Voraus bei der Bauleitung anzumelden. Bei zwingenden Bedarf
ist durch den AN eigenständig außerhalb des Baustellenbereichs Lagerflächen zu organisieren.
Stellflächen für Baucontainer, Lager, soziale Einrichtungen oder gleichwertig stehen nicht
zur Verfügung und müssen bei Bedarf durch den AN eigenständig außerhalb des
Baustellenbereichs organisiert werden.

0.1.9 Bodenverhältnisse, Baugrund und seine Tragfähigkeit. Ergebnisse von
Bodenuntersuchungen

keine Angaben

0.1.10 Hydrologische Werte von Grundwasser und Gewässern. Art, Lage, Abfluss,
Abflussvermögen und Hochwasserverhältnisse von Vorflutern, Ergebnisse von
Wasseranalysen

keine Angaben

0.1.11 Besondere umweltrechtliche Vorschriften

Sollten bei den Sanierungsarbeiten Fledermausvorkommen bzw. Brutstätten von besonders
geschützten Arten festgestellt werden, sind die Arbeiten sofort einzustellen. Es ist unverzüglich
Kontakt mit der unteren Naturschutzbehörde aufzunehmen (Telefon 03984/70-1668). Mit der
unteren Naturschutzbehörde ist die weitere Vorgehensweise abzustimmen.Alle in Deutschland
vorkommenden Fledermausarten gehören gemäß § 7 Abs. 2 Nr. 13 b) aa) des  NatSchG zu
den besonders geschützten Arten und nach Nr. 14 b) zudem zu den streng geschützten Arten.
Nach § 44 (1) Ziff. 1 BNatSchG ist es u.a. verboten, Tiere der besonders geschützten Arten zu
töten oder zu verletzen oder ihre Entwicklungsformen, Nist-, Brut-, Wohn- und Zufluchtsstätten
zu beschädigen oder zu zerstören.

0.1.12 Besondere Vorgaben für die Entsorgung, z. B. Beschränkungen für die Beseitigung
von Abwasser und Abfall

Die fachgerechte Aufnahme, Umgang und Entsorgung von Schmutzwasser ist durch den AN
eigenständig im Rahmen seiner Baustelleneinrichtung zu gewährleisten und durchzuführen.

0.1.13 Schutzgebiete oder Schutzzeiten im Bereich der Baustelle, z. B. wegen Forderungen
des Gewässer-, Boden-, Natur-, Landschafts- oder Immissionsschutzes; vorliegende
Fachgutachten oder dergleichen

Im Rahmen der gegenseitigen Rücksichtnahme sind während der Bauarbeiten die
Bestimmungen
der 32. BImSchV – Geräte- und Maschinenlärmschutzverordnung sowie der Allgemeinen
Verwaltungsvorschrift zum Schutz gegen Baulärm – Geräuschimmissionen (AVV Baulärm)
einzuhalten. Danach dürfen geräuschintensive Geräte und Maschinen im Freien nicht an
Sonn- und Feiertagen und nicht an Werktagen in der Zeit von 20:00 bis 07:00 Uhr betrieben
werden.

0.1.14 Art und Umfang des Schutzes von Bäumen, Pflanzenbeständen,
Vegetationsflächen, Verkehrsflächen, Bauteilen, Bauwerken, Grenzsteinen und
dergleichen im Bereich der Baustelle

Bäume im Bereich der Baustelle sind vor Beschädigungen zu schützen. Ein konstruktiver
Baumschutz wird bauseits hergestellt. Pflanzenbestände im Bereich der Baustelle sind vor
Beschädigungen zu schützen.

Abfälle in jeglicher Form sind unverzüglich zu verpacken und dürfen nicht offen und / oder
lose gelagert werden. Abfälle sind werktäglich von der Baustelle zu entfernen. Die Lagerung
von Abfällen auf der Baustelle ist nicht möglich.

0.1.15 Im Baugelände vorhandene Anlagen, insbesondere Abwasser- und
Versorgungsleitungen

keine Angaben

0.1.16 Bekannte oder vermutete Hindernisse im Bereich der Baustelle, z.B. Leitungen,
Kabel, Dräne, Kanäle, Bauwerksreste und, soweit bekannt, deren Eigentümer

Vor Ausführung von Erdarbeiten hat sich der Unternehmer über die vorhandenen
Medienführungen in dem Bereich zu informieren.

0.1.17 Vermutete Kampfmittel im Bereich der Baustelle, Ergebnisse von Erkundungs-
oder Beräumungsmaßnahmen

Es handelt sich um ein vorhandenes Gebäude aus dem Jahr 1978. Es besteht kein Verdacht
auf Kampfmittel.

0.1.18 Gegebenenfalls gemäß der Baustellenverordnung getroffene Maßnahmen

Erfolgt durch den SiGeKo bei der Bauanlaufberatung sowie bei Bedarf im Zuge des
weiteren Bauablaufs.

0.1.19 Besondere Anordnungen, Vorschriften und Maßnahmen der Eigentümer oder
der anderen Weisungsberechtigten von Leitungen, Kabeln, Dränen, Kanälen, Straßen,
Wegen, Gewässern, Gleisen, Zäunen und dergleichen im Bereich der Baustelle

keine Angaben

0.1.20 Art und Umfang von Schadstoffbelastungen, z. B. des Bodens, der Gewässer,
der Luft, der Stoffe und Bauteile; vorliegende Fachgutachten oder dergleichen

Im Gebäude wurden bereits Schadstoffsanierungen durchgeführt. Im Rahmen der
Sanierungsmaßnahme werden weitere Schadstoffsanierungen durchgeführt. Ein
Schadstoffkataster ist erstellt worden.

0.1.21 Art und Zeit der vom Auftraggeber veranlassten Vorarbeiten

keine Angaben

0.1.22 Arbeiten anderer Unternehmer auf der Baustelle

Es erfolgen weitere Arbeiten gemäß Bauzeitenplan auf der Baustelle

0.1.23 Umfang der Dokumentation

Folgende Dokumentationsunterlagen sind nach Notwendigkeit rechtzeitig vor Beginn der
Bauausführung digital im PDF-Format an die Bauüberwachung zu übergeben:
-  Nachweis der Qualifikation der MA zur Leistungserbringung gemäß GefStoffV
-  Nachweise der Anzeigen gemäß Anzeigepflicht bei den zuständigen Behörden und Verbänden
-  Nachweise aller erforderlicher Genehmigungen der zuständigen Behörden und Verbände
-  Transportgenehmigungen für alle dem Umfang der Arbeiten nach nötigen Fahrzeuge.

Folgende Dokumentationsunterlagen sind spätestens 2 KW vor der Bauabnahme digital
im PDF-Format an die Bauüberwachung zu übergeben (Abnahmevoraussetzung):
Unterlagen und Nachweise der Ausführung der Leistungen gemäß der gesetzlichen
Vorgaben und der GEfStoffV wie
-  Fachunternehmererklärung sowie ggf. Fachunternehmererklärungen nach ENEV
-  Dokumentationen Brandschutz wie Verwendbarkeitsnachweise, Übereinstimmungserklärungen Hersteller
-  Material- und Produktzertifikate
-  Abnahmen u. Erklärungen Sachkundiger,
-  Abnahmeprotokolle anerkannte Prüfsachverständigen
-  Bautagebücher
-  Dokumentation zu Schallschutz und Wärmeschutz

Folgende Dokumente sind spätestens mit der Schlussrechnung einzureichen (Voraussetzung für
die Schlussrechnungsprüfung)
-  vorabgestimmte Aufmaße bzw. Proberechnung mit Bauleitung AG

Folgende Dokumentationsunterlagen sind innerhalb von 4 KW nach der Bauabnahme digital
im PDF-Format an die Bauüberwachung zu übergeben (Freigabevoraussetzung der
Schlussrechnung):
-  ggf. Nachweis der Restleistungserbringung und Mängelbeseitigung

Die Übergabe der Dokumentationsunterlagen ist Vertragsbestandteil und wird
nicht gesondert vergütet. Die Kosten sind in die Gesamtvergütung mit einzukalkulieren.

## 18 Stahlbauarbeiten
Datum: 20.02.2026

*Hinweis: ALLGEMEINE INFORMATION ZUM LEISTUNGSVERZEICHNIS*
Der Bieter hat in seinem Angebot zu berücksichtigen:

- die Gebäudeform und Gebäudegliederung mit den gegebenen Grundrissverläufen

- die speziellen Angeben zu den erschließungstechnischen Gegebenheiten und den vom Auftragnehmer zu übernehmenden Leistungen

- dass die Leistungen an einem Bestandsgebäude auszuführen sind

- dass die Leistungen angrenzend an den öffentlichen Verkehrsraum und öffentliche Flächen auszuführen sind sowie die damit jeweils verbundenen speziellen Erfordernissen und Aufwendungen

- dass die Zufahrten zum Baustandort und dass am Baustandort selbst mit räumlichen Einschränkungen zu rechnen ist

- dass der Bereich des Zuschauersaal und der Hauptbühne mit Ausnahme der ausgeschriebenen Leistungen im Bestand verbleibt und entsprechend. zu schützen ist

Der Bieter hat sich im Rahmen seiner Angebotserstellung über die
Gegebenheiten am Standort und die Besonderheiten der Ausführung
entsprechen den in der Leistungsbeschreibung angeführten Punkten und an Hand der Planungsunterlagen zu informieren, sowie die Besonderheiten in
seinem Angebot ausreichend zu berücksichtigen.

Umbauarbeiten sind nach Anweisung durch die Bauleitung innerhalb von 2 Arbeitstagen zu beginnen und dann fortlaufend je nach Aufwand ohne Unterbrechung fertig zu stellen.

Der Bieter hat folgende Leistungszeiträume zu beachten:

Leistungszeitraum:  11.05.2026 - 17.07.2026

*Hinweis: ANLAGEN ZUM LEISTUNGSVERZEICHNIS*
Ausführungsplanung Architekt

Zeichnungsnummer:

P1 - Grundriss 6. OG_Ebene 7
P2 - Grundriss 5. OG_Ebene 6
P3 - Grundriss 4. OG_Ebene 5
P4 - Grundriss 3. OG_Ebene 4
P5 - Grundriss 2. OG_Ebene 3
P5.1_Oberlicht
P5.2_Anschluss Verschattung an Fassadenstützen Bestand
P6 - Grundriss 1. OG_Ebene 2
P6.1 neue Deckenebene Achsen A-D_8-10 Deko Magazin
P6.2_Galerie 1. OG _ 2. OG
P7 - Grundriss EG_Ebene 1
P8 - Grundriss UG_Ebene 0
Plan S4.1 Auszug_M1_20
250317 Statik_Sanierung UBS
Bauablauf Los 18 Stahlbau
891-1.05.123_00 BE Ansicht Parkseite
891-1.05.124_00 BE Ansicht Wasserseite
891-1.05.125_00 BE Ansicht Anbauseite
891-1.05.122_00 BE Ansicht Straßenseite
891-1.05.121_03 BE Lageplan
891-1.05.04_00_V Ebene 3
891-1.05.03_00_V Ebene 2
891-1.05.02_00_V Ebene 1
891-1.05.10_V Schnitt A-A
891-1.05.13_V Schnitt V-V
891-1.05.12_V Schnitt C-C Achse 9-10

Bauzeitenplan Architekt

Bauablaufplan vom 27.01.2026

*Hinweis: ABRECHNUNGS- UND AUSFÜHRUNGSHINWEISE*
1.  Vor Ausführung wird ein gemeinsames Aufmaß zur Vermeidung von
  Aufmaßdifferenzen empfohlen.

2.  Der Umfang von Abbruch- und Rückbauarbeiten ist zusammen mit der
  Bauleitung festzustellen

3.  Arbeitsbereiche sowie der gesamte Baustellenbereich sind arbeitstäglich
  Besenrein zu hinterlassen. Sämtliche Abfälle sind arbeitstäglich
  aufzunehmen und von der Baustelle zu verbringen

4.  Bei allen Arbeiten ist auf Staubschutzmaßnahmen zu achten.
  Es ist zu jeder Zeit staubfrei zu arbeiten.
  Es sind geeignete Staubabsaugungen zu verwenden und zu jeder Zeit
  vorzuhalten.
  Eine Belastung der angrenzenden Grundstücke ist zu vermeiden.

5.  Arbeiten sind nur an den gesetzlich zulässigen Arbeitstagen auszuführen.

6.  Notwendige Arbeitsgerüste sind in die nachfolgenden Positionen
  einzukalkulieren.
  Die Gerüste sind ausschließlich für die eigenen Arbeiten vorzusehen.

7.  Alle Baustoffe sind fachgerecht zu entsorgen. Zur Abrechnung müssen
  Entsorgungsnachweise vorliegen.

8.  Soweit nicht anders beschreiben sind alle Arbeiten inkl. Entsorgung des
  anfallenden Baumaterials und Abbruchmaterials zu kalkulieren.

9.  Altholz ist prinzipiell als A IV zu behandeln und zu entsorgen.

10. Das vorliegende Bauvorhaben wird mit Fördermitteln unterstützt.
  Dementsprechend ist ein detaillierter Nachweis der Verwendung der
  Fördermittel zu führen. Der AN hat alle Arbeiten durch ein Bautagebuch
  zu dokumentieren und alle Leistungen mittels örtlichem Aufmaß für jede
  Rechnung nachzuweisen

### 1 Übergeordnete Leistung

#### 1.1 Werk- und Montageplanung

**1.1.1 Werk- und Montageplanung Dekomagazin**
Erstellung, Fortschreibung und Übergabe einer Werk- und

Montageplanung für alle zu erstellenden Leistungen,
einschl. Detailplanung der Anschlüsse. Vor Bestellung
der Montageelemente sind bauseitige Vorleistungen vor
Ort zu prüfen.

Der Detailgrad ist gemäß der Erfordernis der
Darstellung der einzelnen Anschlüsse, Stöße, Auflager
und Verbindungen zu wählen. Die Werk- und Montagepläne
müssen inhaltlich auf den freigegebenen aktuellen
Unterlagen der Planung des AG aufbauen. Die
Planbearbeitung hat grundsätzlich nach den Vorschriften
des AGs und der DIN 824 zu erfolgen. Darüber hinaus hat
die Planbearbeitung in CAD zu erfolgen. In der Werk-
und Montageplanung sind die zulässigen Maßtoleranzen
sowie die, durch Aufmaß auf der Baustelle ermittelten,
Ausführungsmaße zu berücksichtigen.

Der AN hat für die Prüfung und Freigabe sowie sämtliche
Abstimmungen mit dem Prüfingenieur für Standsicherheit
selbst vorzunehmen und die Freigeben
eigenverantwortlich zu erwirken. Die Unterlagen müssen
inhaltlich auf den freigegebenen Unterlagen der Planung
des AG aufbauen.

Vorlage 2-fach als prüffähige Werk- und Montageplanung
zur Freigabe durch Architekt und Prüfingenieur.
Die Zeit und der Prüflauf ist im Vorlauf einzuplanen.

Die Werk- und Montageplanung muss komplett nach 15
Werktagen nach Leistungsabruf durch den AG beim
Architekten zur Prüfung vorliegen; deren Fortschreibung
 innerherhalb von
5 WT nach Übersendung der Korrekturen.

Bestandteil der Werk- und Montageplanung sind alle
erforderlichen Eignungsnachweise und Zulassungen.
Voraussetzung zum Beginn der Montagearbeiten ist das
Vorlegen der Eignungsnachweise und Zulassungen. Es wird
auf die erforderliche Gültigkeitsdauer unter 0.4 -
Allgemeine Technische Vorbemerkungen ausdrücklich
hingewiesen.

Bauteile: Ebene 2 Bereich Achsen A-D/8-10, neue Deckenkonstruktion
Menge: 1,000 psch

**1.1.2 Werk- und Montageplanung Mehrzwecksaal**
Erstellung, Fortschreibung und Übergabe einer Werk- und

Montageplanung für alle zu erstellenden Leistungen,
einschl. Detailplanung der Anschlüsse. Vor Bestellung
der Montageelemente sind bauseitige Vorleistungen vor
Ort zu prüfen.

Der Detailgrad ist gemäß der Erfordernis der
Darstellung der einzelnen Anschlüsse, Stöße, Auflager
und Verbindungen zu wählen. Die Werk- und Montagepläne
müssen inhaltlich auf den freigegebenen aktuellen
Unterlagen der Planung des AG aufbauen. Die
Planbearbeitung hat grundsätzlich nach den Vorschriften
des AGs und der DIN 824 zu erfolgen. Darüber hinaus hat
die Planbearbeitung in CAD zu erfolgen. In der Werk-
und Montageplanung sind die zulässigen Maßtoleranzen
sowie die, durch Aufmaß auf der Baustelle ermittelten,
Ausführungsmaße zu berücksichtigen.

Der AN hat für die Prüfung und Freigabe sowie sämtliche
Abstimmungen mit dem Prüfingenieur für Standsicherheit
selbst vorzunehmen und die Freigeben
eigenverantwortlich zu erwirken. Die Unterlagen müssen
inhaltlich auf den freigegebenen Unterlagen der Planung
des AG aufbauen.

Vorlage 2-fach als prüffähige Werk- und Montageplanung
zur Freigabe durch Architekt und Prüfingenieur.
Die Zeit und der Prüflauf ist im Vorlauf einzuplanen.

Die Werk- und Montageplanung muss komplett nach 15
Werktagen nach Leistungsabruf durch den AG beim
Architekten zur Prüfung vorliegen; deren Fortschreibung
 innerherhalb von
5 WT nach Übersendung der Korrekturen.

Bestandteil der Werk- und Montageplanung sind alle
erforderlichen Eignungsnachweise und Zulassungen.
Voraussetzung zum Beginn der Montagearbeiten ist das
Vorlegen der Eignungsnachweise und Zulassungen. Es wird
auf die erforderliche Gültigkeitsdauer unter 0.4 -
Allgemeine Technische Vorbemerkungen ausdrücklich
hingewiesen.

Bauteile: Ebene 2/3 Bereich Achsen G-I/7-8, neuer Verbindungssteg
Menge: 1,000 psch

**1.1.3 Werk- und Montageplanung Umgürtung Stahlbetonstützen**
Erstellung, Fortschreibung und Übergabe einer Werk- und

Montageplanung für alle zu erstellenden Leistungen,
einschl. Detailplanung der Anschlüsse. Vor Bestellung
der Montageelemente sind bauseitige Vorleistungen vor
Ort zu prüfen.

Der Detailgrad ist gemäß der Erfordernis der
Darstellung der einzelnen Anschlüsse, Stöße, Auflager
und Verbindungen zu wählen. Die Werk- und Montagepläne
müssen inhaltlich auf den freigegebenen aktuellen
Unterlagen der Planung des AG aufbauen. Die
Planbearbeitung hat grundsätzlich nach den Vorschriften
des AGs und der DIN 824 zu erfolgen. Darüber hinaus hat
die Planbearbeitung in CAD zu erfolgen. In der Werk-
und Montageplanung sind die zulässigen Maßtoleranzen
sowie die, durch Aufmaß auf der Baustelle ermittelten,
Ausführungsmaße zu berücksichtigen.

Der AN hat für die Prüfung und Freigabe sowie sämtliche
Abstimmungen mit dem Prüfingenieur für Standsicherheit
selbst vorzunehmen und die Freigeben
eigenverantwortlich zu erwirken. Die Unterlagen müssen
inhaltlich auf den freigegebenen Unterlagen der Planung
des AG aufbauen.

Vorlage 2-fach als prüffähige Werk- und Montageplanung
zur Freigabe durch Architekt und Prüfingenieur.
Die Zeit und der Prüflauf ist im Vorlauf einzuplanen.

Die Werk- und Montageplanung muss komplett nach 15
Werktagen nach Leistungsabruf durch den AG beim
Architekten zur Prüfung vorliegen; deren Fortschreibung
 innerherhalb von
5 WT nach Übersendung der Korrekturen.

Bestandteil der Werk- und Montageplanung sind alle
erforderlichen Eignungsnachweise und Zulassungen.
Voraussetzung zum Beginn der Montagearbeiten ist das
Vorlegen der Eignungsnachweise und Zulassungen. Es wird
auf die erforderliche Gültigkeitsdauer unter 0.4 -
Allgemeine Technische Vorbemerkungen ausdrücklich
hingewiesen.

Bauteile: Stahlumgürtung Stahlbetonstützen
Menge: 1,000 psch

**1.1.4 Werk- und Montageplanung Dachkonstruktion Oberlichter, Lüftungsgerät**
Erstellung, Fortschreibung und Übergabe einer Werk- und

Montageplanung für alle zu erstellenden Leistungen,
einschl. Detailplanung der Anschlüsse. Vor Bestellung
der Montageelemente sind bauseitige Vorleistungen vor
Ort zu prüfen.

Der Detailgrad ist gemäß der Erfordernis der
Darstellung der einzelnen Anschlüsse, Stöße, Auflager
und Verbindungen zu wählen. Die Werk- und Montagepläne
müssen inhaltlich auf den freigegebenen aktuellen
Unterlagen der Planung des AG aufbauen. Die
Planbearbeitung hat grundsätzlich nach den Vorschriften
des AGs und der DIN 824 zu erfolgen. Darüber hinaus hat
die Planbearbeitung in CAD zu erfolgen. In der Werk-
und Montageplanung sind die zulässigen Maßtoleranzen
sowie die, durch Aufmaß auf der Baustelle ermittelten,
Ausführungsmaße zu berücksichtigen.

Der AN hat für die Prüfung und Freigabe sowie sämtliche
Abstimmungen mit dem Prüfingenieur für Standsicherheit
selbst vorzunehmen und die Freigeben
eigenverantwortlich zu erwirken. Die Unterlagen müssen
inhaltlich auf den freigegebenen Unterlagen der Planung
des AG aufbauen.

Vorlage 2-fach als prüffähige Werk- und Montageplanung
zur Freigabe durch Architekt und Prüfingenieur.
Die Zeit und der Prüflauf ist im Vorlauf einzuplanen.

Die Werk- und Montageplanung muss komplett nach 15
Werktagen nach Leistungsabruf durch den AG beim
Architekten zur Prüfung vorliegen; deren Fortschreibung
 innerherhalb von
5 WT nach Übersendung der Korrekturen.

Bestandteil der Werk- und Montageplanung sind alle
erforderlichen Eignungsnachweise und Zulassungen.
Voraussetzung zum Beginn der Montagearbeiten ist das
Vorlegen der Eignungsnachweise und Zulassungen. Es wird
auf die erforderliche Gültigkeitsdauer unter 0.4 -
Allgemeine Technische Vorbemerkungen ausdrücklich
hingewiesen.

Bauteile: Dachebene Stahlkonstruktion Oberlichter, Lüftungsgerät
Menge: 1,000 psch

### 2 Deckenkonstruktionen

#### 2.1 Dekomagazin

**2.1.1 Stützen IPE 120**
Stahlkonstruktion für Tragrahmen der Ebene Dekomagazin aus Profilen,
Stützen, S 235 JR, feuerverzinkt

Profil:  IPE 120
Anzahl Stützen:  ca. 7 Stk
Einzellängen:  bis 2,93m
Länge gesamt:  ca. 20,60m

Statik Pos. 2.07.1, 2.07.2, 2.07.3, 2.07.4, 2.07.5, 2.07.6, 2.07.7

Ausführung nach freigegebener (durch Architekt)
Werk- und Montageplanung des AN.

Sämtliche Fußpunkte bzw. Fußplatten sind mit
schwindarmen Mörtel/Beton zu unterfüttern.

Einschließlich notwendiger Kopf- und Fußplatten sowie
sämtlicher Verankerungs- und Befestigungsmittel.

Inkl. allen erforderlichen Nebenarbeiten und Material
liefern und einbauen.
Menge: 0,240 t

**2.1.2 Stützen HEA 140**
Stahlkonstruktion für Tragrahmen der Ebene Dekomagazin aus Profilen,
Stützen, S 235 JR, feuerverzinkt

Profil:  HEA 140
Anzahl Stützen:  ca. 1 Stk
Einzellängen:  ca. 1,30 m
Länge gesamt:  ca. 1,30 m

Statik Pos. 1.06.7.5

Ausführung nach freigegebener (durch Architekt)
Werk- und Montageplanung des AN.

Sämtliche Fußpunkte bzw. Fußplatten sind mit
schwindarmen Mörtel/Beton zu unterfüttern.

Einschließlich notwendiger Kopf- und Fußplatten sowie
sämtlicher Verankerungs- und Befestigungsmittel.

Inkl. allen erforderlichen Nebenarbeiten und Material
liefern und einbauen.
Menge: 0,025 t

**2.1.3 Stützen HEA 300**
Stahlkonstruktion für Tragrahmen der Ebene Dekomagazin aus Profilen,
Stützen, S 235 JR, feuerverzinkt

Profil:  HEA 300
Anzahl Stützen:  ca. 1 Stk
Einzellängen:  ca. 4,33 m
Länge gesamt:  ca. 4,33 m

Statik Pos. 1.06.9.2

Ausführung nach freigegebener (durch Architekt)
Werk- und Montageplanung des AN.

Sämtliche Fußpunkte bzw. Fußplatten sind mit
schwindarmen Mörtel/Beton zu unterfüttern.

Einschließlich notwendiger Kopf- und Fußplatten sowie
sämtlicher Verankerungs- und Befestigungsmittel.

Inkl. allen erforderlichen Nebenarbeiten und Material
liefern und einbauen.
Menge: 0,270 t

**2.1.4 Deckenträger IPE 160**
Stahlkonstruktion für Tragrahmen der Ebene Dekomagazin aus Profilen,
Deckenträger, S 235 JR, feuerverzinkt

Profil:  IPE 160
Anzahl Deckenträger:  ca. 2 Stk
Einzellängen:  ca. 1,35 - 3,00 m
Länge gesamt:  ca. 4,35 m

Statik Pos. 1.06.2.2.1, 1.06.2.2.2
Plan: P6.1

Ausführung nach freigegebener (durch Architekt)
Werk- und Montageplanung des AN.

Sämtliche Fußpunkte bzw. Fußplatten sind mit
schwindarmen Mörtel/Beton zu unterfüttern.

Einschließlich notwendiger Kopf- und Fußplatten sowie
sämtlicher Verankerungs- und Befestigungsmittel.

Inkl. allen erforderlichen Nebenarbeiten und Material
liefern und einbauen.
Menge: 0,070 t

**2.1.5 Deckenträger IPE 180**
Stahlkonstruktion für Tragrahmen der Ebene Dekomagazin aus Profilen,
Deckenträger, S 235 JR, feuerverzinkt

Profil:  IPE 180
Anzahl Deckenträger:  ca. 7 Stk
Einzellängen:  ca. 5,75 m
Länge gesamt:  ca. 40,25 m

Statik Pos. 1.06.2.1
Plan: P6.1

Ausführung nach freigegebener (durch Architekt)
Werk- und Montageplanung des AN.

Sämtliche Fußpunkte bzw. Fußplatten sind mit
schwindarmen Mörtel/Beton zu unterfüttern.

Einschließlich notwendiger Kopf- und Fußplatten sowie
sämtlicher Verankerungs- und Befestigungsmittel.

Inkl. allen erforderlichen Nebenarbeiten und Material
liefern und einbauen.
Menge: 0,760 t

**2.1.6 Deckenträger IPE 200**
Stahlkonstruktion für Tragrahmen der Ebene Dekomagazin aus Profilen,
Deckenträger, S 235 JR, feuerverzinkt

Profil:  IPE 200
Anzahl Deckenträger:  ca. 1 Stk
Einzellängen:  ca. 5,65 m
Länge gesamt:  ca. 5,65 m

Statik Pos. 1.06.2.1.1
Plan: P6.1

Ausführung nach freigegebener (durch Architekt)
Werk- und Montageplanung des AN.

Sämtliche Fußpunkte bzw. Fußplatten sind mit
schwindarmen Mörtel/Beton zu unterfüttern.

Einschließlich notwendiger Kopf- und Fußplatten sowie
sämtlicher Verankerungs- und Befestigungsmittel.

Inkl. allen erforderlichen Nebenarbeiten und Material
liefern und einbauen.
Menge: 0,130 t

**2.1.7 Deckenträger IPE 240**
Stahlkonstruktion für Tragrahmen der Ebene Dekomagazin aus Profilen,
Deckenträger, S 235 JR, feuerverzinkt

Profil:  IPE 240
Anzahl Deckenträger:  ca. 14 Stk
Einzellängen:  ca. 7,50 m
Länge gesamt:  ca. 105 m

Statik Pos. 1.06.2.2; 1.06.2.6, 1.06.2.7
Plan: P6.1

Ausführung nach freigegebener (durch Architekt)
Werk- und Montageplanung des AN.

Sämtliche Fußpunkte bzw. Fußplatten sind mit
schwindarmen Mörtel/Beton zu unterfüttern.

Einschließlich notwendiger Kopf- und Fußplatten sowie
sämtlicher Verankerungs- und Befestigungsmittel.

Inkl. allen erforderlichen Nebenarbeiten und Material
liefern und einbauen.
Menge: 3,500 t

**2.1.8 Deckenträger IPE 270**
Stahlkonstruktion für Tragrahmen der Ebene Dekomagazin aus Profilen,
Deckenträger, S 235 JR, feuerverzinkt

Profil:  IPE 270
Anzahl Deckenträger:  ca. 7 Stk
Einzellängen:  bis 7,25 m
Länge gesamt:  ca. 47,25 m

Statik Pos. 1.06.3.1; 1.06.3.2; 1.06.4
Plan: P6.1

Ausführung nach freigegebener (durch Architekt)
Werk- und Montageplanung des AN.

Sämtliche Fußpunkte bzw. Fußplatten sind mit
schwindarmen Mörtel/Beton zu unterfüttern.

Einschließlich notwendiger Kopf- und Fußplatten sowie
sämtlicher Verankerungs- und Befestigungsmittel.

Inkl. allen erforderlichen Nebenarbeiten und Material
liefern und einbauen.
Menge: 1,560 t

**2.1.9 Deckenträger I 360**
Stahlkonstruktion für Tragrahmen der Ebene Dekomagazin aus Profilen,
Deckenträger, S 235 JR, feuerverzinkt

Profil:  I 360
Anzahl Deckenträger:  ca. 1 Stk
Einzellängen:  ca. 7,82 m
Länge gesamt:  ca. 7,82 m

Statik Pos. 1.06.4
Plan: P6.1

Ausführung nach freigegebener (durch Architekt)
Werk- und Montageplanung des AN.

Sämtliche Fußpunkte bzw. Fußplatten sind mit
schwindarmen Mörtel/Beton zu unterfüttern.

Einschließlich notwendiger Kopf- und Fußplatten sowie
sämtlicher Verankerungs- und Befestigungsmittel.

Inkl. allen erforderlichen Nebenarbeiten und Material
liefern und einbauen.
Menge: 0,380 t

**2.1.10 Deckenträger HEA 140**
Stahlkonstruktion für Tragrahmen der Ebene Dekomagazin aus Profilen,
Deckenträger, S 235 JR, feuerverzinkt

Profil:  HEA 140
Anzahl Deckenträger:  ca. 4 Stk
Einzellängen:  ca. 1,92 m
Länge gesamt:  ca. 7,68 m

Statik Pos. 1.06.7.1
Plan: P6.1

Ausführung nach freigegebener (durch Architekt)
Werk- und Montageplanung des AN.

Sämtliche Fußpunkte bzw. Fußplatten sind mit
schwindarmen Mörtel/Beton zu unterfüttern.

Einschließlich notwendiger Kopf- und Fußplatten sowie
sämtlicher Verankerungs- und Befestigungsmittel.

Inkl. allen erforderlichen Nebenarbeiten und Material
liefern und einbauen.
Menge: 0,130 t

**2.1.11 Deckenträger HEA 200**
Stahlkonstruktion für Tragrahmen der Ebene Dekomagazin aus Profilen,
Deckenträger, S 235 JR, feuerverzinkt

Profil:  HEA 200
Anzahl Deckenträger:  ca. 3 Stk
Einzellängen:  ca. 1,92 - 6,35 m
Länge gesamt:  ca. 10,19 m

Statik Pos. 1.06.7.3; 1.06.7.4
Plan: P6.1

Ausführung nach freigegebener (durch Architekt)
Werk- und Montageplanung des AN.

Sämtliche Fußpunkte bzw. Fußplatten sind mit
schwindarmen Mörtel/Beton zu unterfüttern.

Einschließlich notwendiger Kopf- und Fußplatten sowie
sämtlicher Verankerungs- und Befestigungsmittel.

Inkl. allen erforderlichen Nebenarbeiten und Material
liefern und einbauen.
Menge: 0,440 t

**2.1.12 Deckenträger HEA 300**
Stahlkonstruktion für Tragrahmen der Ebene Dekomagazin aus Profilen,
Deckenträger, S 235 JR, feuerverzinkt

Profil:  HEA 300
Anzahl Deckenträger:  ca. 1 Stk
Einzellängen:  ca. 8,90 m
Länge gesamt:  ca. 8,90 m

Statik Pos. 1.06.5
Plan: P6.1

Ausführung nach freigegebener (durch Architekt)
Werk- und Montageplanung des AN.

Sämtliche Fußpunkte bzw. Fußplatten sind mit
schwindarmen Mörtel/Beton zu unterfüttern.

Einschließlich notwendiger Kopf- und Fußplatten sowie
sämtlicher Verankerungs- und Befestigungsmittel.

Inkl. allen erforderlichen Nebenarbeiten und Material
liefern und einbauen.
Menge: 0,540 t

**2.1.13 Deckenträger HEB 300**
Stahlkonstruktion für Tragrahmen der Ebene Dekomagazin aus Profilen,
Deckenträger, S 235 JR, feuerverzinkt

Profil:  HEB 300
Anzahl Deckenträger:  ca.1 Stk
Einzellängen:  ca. 8,80 m
Länge gesamt:  ca. 8,80 m

Statik Pos. 1.06.6
Plan: P6.1

Ausführung nach freigegebener (durch Architekt)
Werk- und Montageplanung des AN.

Sämtliche Fußpunkte bzw. Fußplatten sind mit
schwindarmen Mörtel/Beton zu unterfüttern.

Einschließlich notwendiger Kopf- und Fußplatten sowie
sämtlicher Verankerungs- und Befestigungsmittel.

Inkl. allen erforderlichen Nebenarbeiten und Material
liefern und einbauen.
Menge: 0,830 t

**2.1.14 Kippsicherung IPE 80**
Stahlkonstruktion für Tragrahmen der Ebene Dekomagazin aus Profilen,
Kippsicherung für Deckenträger, S 235 JR, feuerverzinkt

Profil:  IPE 80
Anzahl :  ca. 35 Stk
Einzellängen:  bis 0,85 m
Länge gesamt:  ca. 27,535 m

Statik Pos. 1.06.2.2.1, 1.06.2.2.2
Plan: P6.1

Ausführung nach freigegebener (durch Architekt)
Werk- und Montageplanung des AN.

Sämtliche Fußpunkte bzw. Fußplatten sind mit
schwindarmen Mörtel/Beton zu unterfüttern.

Einschließlich notwendiger Kopf- und Fußplatten sowie
sämtlicher Verankerungs- und Befestigungsmittel.

Inkl. allen erforderlichen Nebenarbeiten und Material
liefern und einbauen.
Menge: 0,280 t

**2.1.15 Treppenanlage Teil 1, 5 Stg, 18,16/25 cm, l = ca. 920 mm, b = 1200 mm**
Industriestahltreppe, 1-läufige gerade
Systemtreppenkonstruktion, Ausführung wie folgt:

Treppenanlage unten

Treppenlauf unten:
Anzahl Stg:  4 Stück
Steigung:  ca. 181,6 mm
Auftritt:  ca. 250 mm

Fußpunkt:
Ausführung:  auf  OKFF E1 gem. Werk- und
  Montageplanung des AN
Anzahl:  2 Stück

Konstruktion:
Profil Wange:  U 260
Länge:  ca. 920 mm
Anzahl:  2 Stück
Ausführung:  mit Anschlussplatten oben und unten
Verlauf:  schräg mit Knickausbildung

Gitterroststufen:
Anzahl:  3 Stück
Länge:  ca. 1.200 mm
Breite:  ca. 250 mm
Gitterträgerrost:  40x3 mm
Maschenweite:  30/10 mm
Ausführung:  feuerverzinkt
Montage:  St-Gitterroststufe mit St-Wange verschraubt,
  Rutschkante
Querstab:  rutschhemmend - R12

Aussteifung:  nach Werk- und Montageplanung

Ausführung Allgemein:

Die Stahlwange der gesamten Treppenanlage wird aus drei
Teilen zusammengesetzt und mittels Kontaktplatte
miteinander verschraubt (gem. Werk- und
Montageplanung).

Zulässige Verkehrslast:  5 kN
Stahlgüte:  S235 JR

Sämtliche Fußpunkte bzw. Fußplatten sind mit
schwindarmen Mörtel/Beton zu unterfüttern.
Einschließlich sämtlicher Verankerungs- und
Befestigungsmittel.

Ausführung nach freigegebener Werk- und Montageplanung
des AN.

Ausführungsort:  Treppe zu Deko Lager

Gesamte Konstruktion feuerverzinkt nach DIN EN ISO 1461

Inkl. allen erforderlichen Nebenarbeiten und Material
liefern und einbauen.
Menge: 1,000 St

**2.1.16 Mittelpodest Teil 2, b/l: ca. 2570/1720 mm**
Industriestahltreppenpodest, gerade
Systemtreppenpodestkonstruktion,

Ausführung wie folgt:

Mittelpodest:
Länge:  ca. 1720,4 mm
Breite:  ca. 2570,5 mm

Konstruktion:  Längsrichtung
Profil Wange:  U 260 gem. Werk- und Montageplanung AN
Länge:  ca. 5460,6 mm
Anzahl:  3 Stück
Montage:  gemäß Werk- und Montageplanung AN
Ausführung:  mit Anschlussplatte vorn und hinten

Querrichtung
Profil:  QR80x3,6 gem. Werk- und
  Montageplanung AN
Länge:  ca.8800 mm
Anzahl:  5 Stück
Montage:  gemäß Werk- und Montageplanung AN
Ausführung:  mit Anschlusselementen vorn und hinten

Gitterrost:
Länge:  ca. 1.000 mm
Breite:  ca. 1.200 mm
Gitterträgerrost:  40x3 mm
Maschenweite:  30/10 mm
Anzahl:  4 Stück
Ausführung:  Stahl-Treppenpodest mit Stahlwange verschraubt,  feuerverzinkt, Halteklammern zur Lagersicherung
Querstab:  rutschhemmend - R12

Zulässige Verkehrslast:  5 kN/m2
Stahlgüte:  S235 JR

Transport und Einbringung:
Transport sowie Kran- und Hebezeug für Einbringung in
mehreren Teilen ist gemäß definierten Einbauort im 6.OG
zu berücksichtigen.
Montagsituation ist selbstverantwortlich zu prüfen

Einschließlich sämtlicher Verankerungs- und
Befestigungsmittel.

Ausführung nach freigegebener Werk- und Montageplanung
des AN.

Gesamte Konstruktion feuerverzinkt nach DIN EN ISO 1461

Ausführungsort:  Treppe zu Deko Lager

Inkl. allen erforderlichen Nebenarbeiten und Material
liefern und einbauen.
Menge: 1,000 St

**2.1.17 Treppenanlage Teil 3, 15 Stg 18,16/25 cm, l = ca. 4300 mm, b = 1200 mm**
Industriestahltreppe, 1-läufige gerade
Systemtreppenkonstruktion, Ausführung wie folgt:

Treppenanlage unten

Treppenlauf unten:
Anzahl Stg:  15 Stück
Steigung:  ca. 181,6 mm
Auftritt:  ca. 250 mm

Kopfpunkt
Ausführung:  auf  OKFF E2 gem. Werk- und
  Montageplanung des AN
Anzahl:  2 Stück

Konstruktion:
Profil Wange:  U 260
Länge:  ca. 4270 mm
Anzahl:  2 Stück
Ausführung:  mit Anschlussplatten oben und unten
Verlauf:  schräg mit Knickausbildung

Gitterroststufen:
Anzahl:  14 Stück
Länge:  ca. 1.200 mm
Breite:  ca. 250 mm
Gitterträgerrost:  40x3 mm
Maschenweite:  30/10 mm
Ausführung:  feuerverzinkt
Montage:  St-Gitterroststufe mit St-Wange verschraubt,
  Rutschkante
Querstab:  rutschhemmend - R12

Aussteifung:  nach Werk- und Montageplanung

Ausführung Allgemein:
Die Stahlwange der gesamten Treppenanlage wird aus drei
Teilen zusammengesetzt und mittels Kontaktplatte
miteinander verschraubt (gem. Werk- und
Montageplanung).

Zulässige Verkehrslast:  5 kN
Stahlgüte:  S235 JR

Sämtliche Fußpunkte bzw. Fußplatten sind mit
schwindarmen Mörtel/Beton zu unterfüttern.
Einschließlich sämtlicher Verankerungs- und
Befestigungsmittel.

Ausführung nach freigegebener Werk- und Montageplanung
des AN.

Gesamte Konstruktion feuerverzinkt nach DIN EN ISO 1461

Ausführungsort:  Treppe zu Deko Lager

Inkl. allen erforderlichen Nebenarbeiten und Material
liefern und einbauen.
Menge: 1,000 St

**2.1.18 Treppenanlage klein Teil 1, 4 Stg 18,43/25 cm, l = ca. 900 mm b= 621,5 mm**
Industriestahltreppe, 1-läufige gerade
Systemtreppenkonstruktion, Ausführung wie folgt:

Treppenanlage unten

Treppenlauf unten:
Anzahl Stg:  4 Stück
Steigung:  ca. 184,3 mm
Auftritt:  ca. 250 mm

Fußpunkt:
Ausführung:  auf  OKFF E1 gem. Werk- und
  Montageplanung des AN
Anzahl:  2 Stück

Konstruktion:
Profil Wange:  U 260
Länge:  ca. 920 mm
Anzahl:  2 Stück
Ausführung:  mit Anschlussplatten oben und unten
Verlauf:  schräg mit Knickausbildung

Gitterroststufen:
Anzahl:  3 Stück
Länge:  ca. 621,5 mm
Breite:  ca. 240 mm
Gitterträgerrost:  40x3 mm
Maschenweite:  30/10 mm
Ausführung:  feuerverzinkt
Montage:  St-Gitterroststufe mit St-Wange verschraubt,
  Rutschkante
Querstab:  rutschhemmend - R12

Aussteifung:  nach Werk- und Montageplanung

Ausführung Allgemein:
Die Stahlwange der gesamten Treppenanlage wird aus drei
Teilen zusammengesetzt und mittels Kontaktplatte
miteinander verschraubt (gem. Werk- und
Montageplanung).

Zulässige Verkehrslast:  5 kN
Stahlgüte:  S235 JR

Sämtliche Fußpunkte bzw. Fußplatten sind mit
schwindarmen Mörtel/Beton zu unterfüttern.
Einschließlich sämtlicher Verankerungs- und
Befestigungsmittel.

Ausführung nach freigegebener Werk- und Montageplanung
des AN.

Gesamte Konstruktion feuerverzinkt nach DIN EN ISO 1461

Ausführungsort:  zu Technikraum Aufzug

Inkl. allen erforderlichen Nebenarbeiten und Material
liefern und einbauen.
Menge: 1,000 St

**2.1.19 Mittelpodest klein Teil 2, b/l: ca. 1144/927 mm**
Industriestahltreppenpodest, gerade
Systemtreppenpodestkonstruktion,

Ausführung wie folgt:

Mittelpodest:
Länge:  ca. 1143,9 mm
Breite:  ca. 927 mm

Konstruktion:
Längsrichtung
Profil Wange:  U 260 gem. Werk- und Montageplanung AN
Länge:  ca. 5460,6 mm
Anzahl:  3 Stück
Montage:  gemäß Werk- und Montageplanung AN
Ausführung:  mit Anschlussplatte vorn und hinten

Querrichtung
Profil:  QR80x3,6 gem. Werk- und
Montageplanung AN
Länge:  ca.3550 mm
Anzahl:  4 Stück
Montage:  gemäß Werk- und Montageplanung AN
Ausführung:  mit Anschlusselementen vorn und hinten

Gitterrost:
Länge:  ca. 1.000 mm
Breite:  ca. 1.200 mm
Gitterträgerrost:  40x3 mm
Maschenweite:  30/10 mm
Anzahl:  1 Stück
Ausführung:  Stahl-Treppenpodest mit Stahlwange verschraubt,  feuerverzinkt, Halteklammern zur Lagersicherung
Querstab:  rutschhemmend - R12

Zulässige Verkehrslast:  5 kN/m2
Stahlgüte:  S235 JR

Transport und Einbringung:
Transport sowie Kran- und Hebezeug für Einbringung in
mehreren Teilen ist gemäß definierten Einbauort im 6.OG
zu berücksichtigen.
Montagsituation ist selbstverantwortlich zu prüfen

Einschließlich sämtlicher Verankerungs- und
Befestigungsmittel.

Ausführung nach freigegebener Werk- und Montageplanung
des AN.

Gesamte Konstruktion feuerverzinkt nach DIN EN ISO 1461

Ausführungsort:  zu Technikraum Aufzug

Inkl. allen erforderlichen Nebenarbeiten und Material
liefern und einbauen.
Menge: 1,000 St

**2.1.20 Treppenanlage klein Teil 3, 3 Stg 18,43/25 cm, l = ca. 900 mm b= 927 mm**
Industriestahltreppe, 1-läufige gerade
Systemtreppenkonstruktion, Ausführung wie folgt:

Treppenanlage unten

Treppenlauf unten:
Anzahl Stg:  3 Stück
Steigung:  ca. 184,3 mm
Auftritt:  ca. 250 mm

Fußpunkt:
Ausführung:  auf  OKFF E1 gem. Werk- und
  Montageplanung des AN
Anzahl:  2 Stück

Konstruktion:
Profil Wange:  U 260
Länge:  ca. 920 mm
Anzahl:  2 Stück
Ausführung:  mit Anschlussplatten oben und unten
Verlauf:  schräg mit Knickausbildung

Gitterroststufen:
Anzahl:  2 Stück
Länge:  ca. 621,5 mm
Breite:  ca. 240 mm
Gitterträgerrost:  40x3 mm
Maschenweite:  30/10 mm
Ausführung:  feuerverzinkt
Montage:  St-Gitterroststufe mit St-Wange verschraubt,
  Rutschkante
Querstab:  rutschhemmend - R12

Aussteifung:  nach Werk- und Montageplanung

Ausführung Allgemein:

Die Stahlwange der gesamten Treppenanlage wird aus drei
Teilen zusammengesetzt und mittels Kontaktplatte
miteinander verschraubt (gem. Werk- und
Montageplanung).

Zulässige Verkehrslast:  5 kN
Stahlgüte:  S235 JR

Sämtliche Fußpunkte bzw. Fußplatten sind mit
schwindarmen Mörtel/Beton zu unterfüttern.
Einschließlich sämtlicher Verankerungs- und
Befestigungsmittel.

Ausführung nach freigegebener Werk- und Montageplanung
des AN.

Gesamte Konstruktion feuerverzinkt nach DIN EN ISO 1461

Ausführungsort:  zu Technikraum Aufzug

Inkl. allen erforderlichen Nebenarbeiten und Material
liefern und einbauen.
Menge: 1,000 St

**2.1.21 Geländer zu Deko Lager**
Geländer liefern und fachgerecht montieren.

Länge:  ca. 11.000 mm
Höhe:  ca. 1.000 mm

Ausführung wie folgt:

Handlauf:
Profil:  Rundrohr RR 48,3 x 3,2 mm
Material:  Handlauf Edelstahl Rohr V2A Korn240 gebürstet

Pfosten:
Profil:  ca. 60/18 mm, a=max. 1,25 m
Anzahl:  ca. 13 Stück
Ausführung:  mit Fußplatte an Stahlwange verschraubt

Ober-/Untergurt:
Profil:  ca. FL 50x10 mm

Füllstab:
Durchmesser:  ca. 12 mm, a max. 110 mm
Anzahl:  ca. 85 Stück

Verlauf:  waagerecht und schräg mit Knickausbildung

Material:  Ober und Untergurt sowie Füllstäbe und Pfosten
  in S235JR mit Korrosionsschutz als Stückverzinkung
  DIN EN ISO 1461

Die Pfosten werden mit Fußplatten 80 x 80 mm auf dem U 260 Profil mit Schrauben befestigt. An den Pfosten sind Ober und Untergurt verschweißt.
Oberhalb des Obergurtes wird der Handlauf jeweils bei den Pfosten mit einem Metallvollstab DN 15 mm und Höhe 10 cm Abstand befestigt.
Die Füllstäbe werden am Ober und Untergurt verschweißt,
Abstand a =  ca. 12 cm.

Einschließlich sämtlicher Verankerungs- und Befestigungsmittel.

Ausführung nach freigegebener Werk- und Montageplanung
des AN.

Ausführungsort:  zu Technikraum Aufzug

Inkl. allen erforderlichen Nebenarbeiten und Material
liefern und einbauen.
Menge: 1,000 St

**2.1.22 Geländer zu Technikraum Aufzug**
Geländer liefern und fachgerecht montieren.

Länge:  ca. 1.500 mm
Höhe:  ca. 1.000 mm

Ausführung wie folgt:

Handlauf:
Profil:  Rundrohr RR 48,3 x 3,2 mm
Material:  Handlauf Edelstahl Rohr V2A Korn240 gebürstet

Pfosten:
Profil:  ca. 60/18 mm, a=max. 1,25 m
Anzahl:  ca. 3 Stück
Ausführung:  mit Fußplatte an Stahlwange verschraubt

Ober-/Untergurt:
Profil:  ca. FL 50x10 mm

Füllstab:
Durchmesser:  ca. 12 mm, a max. 110 mm
Anzahl:  ca. 29 Stück

Verlauf:  waagerecht und schräg mit Knickausbildung

Material:  Ober und Untergurt sowie Füllstäbe und Pfosten
  in S235JR mit Korrosionsschutz als Stückverzinkung
  DIN EN ISO 1461

Die Pfosten werden mit Fußplatten 80 x 80 mm auf dem U 260 Profil mit Schrauben befestigt. An den Pfosten sind Ober und Untergurt verschweißt.
Oberhalb des Obergurtes wird der Handlauf jeweils bei den Pfosten mit einem Metallvollstab DN 15 mm und Höhe 10 cm Abstand befestigt.
Die Füllstäbe werden am Ober und Untergurt verschweißt,
Abstand a =  ca. 12 cm.

Einschließlich sämtlicher Verankerungs- und Befestigungsmittel.

Ausführung nach freigegebener Werk- und Montageplanung
des AN.

Ausführungsort:  zu Technikraum Aufzug

Inkl. allen erforderlichen Nebenarbeiten und Material
liefern und einbauen.
Menge: 1,000 St

#### 2.2 Mehrzwecksaal

**2.2.1 Randträger U 160**
Stahlkonstruktion für Tragrahmen der Ebene Dekomagazin aus Profilen,
Deckenträger, S 235 JR, feuerverzinkt

Profil:  U 160
Anzahl Deckenträger:  ca. 5 Stk
Einzellängen:  ca. 0,25 -8,85 m
Länge gesamt:  ca. 18,35 m

Statik Pos. 1.05.6
Statikplan: P6.2

Ausführung nach freigegebener (durch Architekt)
Werk- und Montageplanung des AN.

Sämtliche Fußpunkte bzw. Fußplatten sind mit
schwindarmen Mörtel/Beton zu unterfüttern.

Einschließlich notwendiger Kopf- und Fußplatten sowie
sämtlicher Verankerungs- und Befestigungsmittel.

Inkl. allen erforderlichen Nebenarbeiten und Material
liefern und einbauen.
Menge: 0,440 t

**2.2.2 Deckenträger IPE 160**
Stahlkonstruktion für Tragrahmen neuer Verbindungssteg aus Profilen,
Deckenträger, S 235 JR, feuerverzinkt

Profil:  IPE 160
Anzahl Deckenträger:  ca. 4 Stk
Einzellängen:  ca. 1,5 - 4,92 m
Länge gesamt:  ca. 13,45 m

Statik Pos. 1.05.5
Statikplan: P6.2

Ausführung nach freigegebener (durch Architekt)
Werk- und Montageplanung des AN.

Sämtliche Fußpunkte bzw. Fußplatten sind mit
schwindarmen Mörtel/Beton zu unterfüttern.

Einschließlich notwendiger Kopf- und Fußplatten sowie
sämtlicher Verankerungs- und Befestigungsmittel.

Inkl. allen erforderlichen Nebenarbeiten und Material
liefern und einbauen.
Menge: 0,260 t

**2.2.3 Deckenträger HEB 160**
Stahlkonstruktion für Tragrahmen neuer Verbindungssteg aus Profilen,
Deckenträger, S 235 JR, feuerverzinkt

Profil:  HEB 160
Anzahl Deckenträger:  ca. 1 Stk
Einzellängen:  ca. 5,82 m
Länge gesamt:  ca. 5,82 m

Statik Pos. 1.05.4
Statikplan: P6.2

Ausführung nach freigegebener (durch Architekt)
Werk- und Montageplanung des AN.

Sämtliche Fußpunkte bzw. Fußplatten sind mit
schwindarmen Mörtel/Beton zu unterfüttern.

Einschließlich notwendiger Kopf- und Fußplatten sowie
sämtlicher Verankerungs- und Befestigungsmittel.

Inkl. allen erforderlichen Nebenarbeiten und Material
liefern und einbauen.
Menge: 0,190 t

**2.2.4 Deckenträger IPE 100**
Stahlkonstruktion für Tragrahmen neuer Verbindungssteg aus Profilen,
Deckenträger, S 235 JR, feuerverzinkt

Profil:  IPE 100
Anzahl Deckenträger:  ca. 7 Stk
Einzellängen:  ca. 1,50 - 1,75 m
Länge gesamt:  ca. 11 m

Statik Pos. 1.05.3
Statikplan: P6.2

Ausführung nach freigegebener (durch Architekt)
Werk- und Montageplanung des AN.

Sämtliche Fußpunkte bzw. Fußplatten sind mit
schwindarmen Mörtel/Beton zu unterfüttern.

Einschließlich notwendiger Kopf- und Fußplatten sowie
sämtlicher Verankerungs- und Befestigungsmittel.

Inkl. allen erforderlichen Nebenarbeiten und Material
liefern und einbauen.
Menge: 0,090 t

**2.2.5 Aussteifung L 40x4**
Stahlkonstruktion für Tragrahmen neuer Verbindungssteg aus Profilen,
Aussteifung, S 235 JR, feuerverzinkt

Profil:  L 40x4
Anzahl Deckenträger:  ca. 8 Stk
Einzellängen:  ca. 1,75 m, 2,25 m, 2,30 m 2,40 m
Länge gesamt:  ca. 17,40 m

Statik Pos. 1.05.7
Statikplan: P6.2

Ausführung nach freigegebener (durch Architekt)
Werk- und Montageplanung des AN.

Sämtliche Fußpunkte bzw. Fußplatten sind mit
schwindarmen Mörtel/Beton zu unterfüttern.

Einschließlich notwendiger Kopf- und Fußplatten sowie
sämtlicher Verankerungs- und Befestigungsmittel.

Inkl. allen erforderlichen Nebenarbeiten und Material
liefern und einbauen.
Menge: 0,040 t

**2.2.6 Dachträger IPE 200**
Stahlkonstruktion für Tragrahmen neuer Verbindungssteg aus Profilen,
Deckenträger, S 235 JR, feuerverzinkt

Profil:  IPE 200
Anzahl Deckenträger:  ca. 3 Stk
Einzellängen:  ca. 3 m, 6 m,
Länge gesamt:  ca. 15 m

Statik Pos. 1.05.9.1; 1.05.9.2; 1.05.9.3
Statikplan: P6.2

Ausführung nach freigegebener (durch Architekt)
Werk- und Montageplanung des AN.

Sämtliche Fußpunkte bzw. Fußplatten sind mit
schwindarmen Mörtel/Beton zu unterfüttern.

Einschließlich notwendiger Kopf- und Fußplatten sowie
sämtlicher Verankerungs- und Befestigungsmittel.

Inkl. allen erforderlichen Nebenarbeiten und Material
liefern und einbauen.
Menge: 0,380 t

**2.2.7 Kippsicherung IPE 80**
Stahlkonstruktion für Tragrahmen der Ebene Dekomagazin aus Profilen,
Kippsicherung für Deckenträger, S 235 JR, feuerverzinkt

Profil:  IPE 80
Anzahl :  ca. 3 Stk
Einzellängen:  bis 1,5, 1,75 m
Länge gesamt:  ca. 5,25 m

Statik Plan: P6.2

Ausführung nach freigegebener (durch Architekt)
Werk- und Montageplanung des AN.

Sämtliche Fußpunkte bzw. Fußplatten sind mit
schwindarmen Mörtel/Beton zu unterfüttern.

Einschließlich notwendiger Kopf- und Fußplatten sowie
sämtlicher Verankerungs- und Befestigungsmittel.

Inkl. allen erforderlichen Nebenarbeiten und Material
liefern und einbauen.
Menge: 0,032 t

**2.2.8 Abhängung Flachstahl**
Stahlkonstruktion für Tragrahmen neuer Verbindungssteg aus Profilen,
Deckenträger, S 235 JR, feuerverzinkt

Profil:  FL 50x10
Anzahl Deckenträger:  ca. 4 Stk
Einzellängen:  ca. 3,58 m
Länge gesamt:  ca. 14,32 m

Statik Pos. 1.05.8
Statikplan: P6.2

Ausführung nach freigegebener (durch Architekt)
Werk- und Montageplanung des AN.

Sämtliche Fußpunkte bzw. Fußplatten sind mit
schwindarmen Mörtel/Beton zu unterfüttern.

Einschließlich notwendiger Kopf- und Fußplatten sowie
sämtlicher Verankerungs- und Befestigungsmittel.

Inkl. allen erforderlichen Nebenarbeiten und Material
liefern und einbauen.
Menge: 0,060 t

**2.2.9 Gitterostabdeckung**
Herstellung, liefern und montieren einer Gitterrostabdeckung für Galerie im Mehrzwecksaal

Gitterrost:  lxb 1500x1500 mm, Gitterrost inkl Rahmen
Tragstab:  50/4
Masche:  30/30

Nutzlast:  5 kN/m²
Einzellsast:  4 kN/m²

Lagegesichert auf  Unterkonstruktion

Staik Pos:  1.05.2
Plan:  P6.2

Inkl. allen erforderlichen Nebenarbeiten und Material
liefern und einbauen.
Menge: 23,600 m2

**2.2.10 Geländerkonstruktion aus Handlauf FL 50x10 und Pfosten Fl 50x10**
Herstellen, liefern und montieren einer Geländerkonstruktion aus Flachstahl S235 nach Zeichnung und örtlichem Aufmaß.

Konstruktion bestehend aus:

Handlauf:  Flachstahl 50 × 10 mm, Länge ca. 15,85 m

Pfosten:  Flachstahl 50 × 10 mm, Anzahl: ca. 11 Stück

Pfosten im Abstand gemäß statischem/gestalterischem Konzept min an den Querträgern.

Pfosten sind biegesteif am Randträger zu befestigen (z. B. durch Anschweißen oder Dübelplatte mit Steifen).

Inkl. aller Befestigungsmittel, Verschraubungen, Schweißnähte und
Montagematerialien.

Alle Stahlteile entgratet, geschweißt nach DIN EN 1090, ausgeführt in
Werkstoff S235JR.

Gesamte Konstruktion feuerverzinkt nach DIN EN ISO 1461

inkl. zwei Stahlseile (waagerecht) mit jeweils 15,85 m in Pos. als Absturzsicherung einkalkulieren.
Material: V4A AISI 316 mit Gewindeterminals
Die Seile werden durch die Stahlpfosten auf Höhe 0,35 m und 0,65 m
durchgeführt.

Inkl. allen erforderlichen Nebenarbeiten und Material
liefern und einbauen.
Menge: 15,850 m

#### 2.3 Stahlumgürtung Stahlbetonstützen

**2.3.1 Aussteifung Profil L 150x15**
Stahlkonstruktion für Umgürtung Stahlbetonstützen
Aussteifung, S 235 JR, feuerverzinkt

Profil:  L 150x15
Anzahl L Winkel  ca. 9 Stk
Einzellängen:  ca. 3,40 m
Länge gesamt:  ca. 31 m
Statik Pos. Detail X bis XII
Statikplan: P6.1; Plan S4.1 Auszug M1:20

Detail X = Anschluss Hauptträger an Stb. - Bestandsstütze Achse B/10;

Detail XI = Anschluss Hauptträger und Nebenträger an Stb. - Bestandsstütze Achse C/10

Detail XII = Anschluss Hauptträger an Stb. - Bestandsstütze Achse D/10

Ausführung nach freigegebener (durch Architekt)
Werk- und Montageplanung des AN.

Sämtliche Fußpunkte bzw. Fußplatten sind mit
schwindarmen Mörtel/Beton zu unterfüttern.

Einschließlich notwendiger Kopf- und Fußplatten Stegplatten sowie
sämtlicher Verankerungs- und Befestigungsmittel.

Inkl. Ausführung der Bohrungen für die Durchbolzungen und Durchbolzungen
Die Durchbolzungen sind im Detailplan 4.1 dargestellt.  Die Durchbolzungen sollen wie folgt hergestellt werden; Gewindestange M24, Fkl. 8.8, Ankerplatte Fl 100x10x100 mit mittiger Bohrung ø25mm.
Die Durchbohrungen sind an den Bestandsstahlbetonstützen Achse 10/B und Achse 10/D notwendig.
Hinweis:
Die im Statikplan P6.1 dargestellten neuen Stahlbetonstützen und Auflager Achsen 10/A; Achse 9 in Aufzugswand sowie Achse 9/A werden bauseits
hergestellt.
Die Verankerungsbolzen von den neuen Stahlbetonstützen in die
Bestandsstützen werden bauseits hergestellt, siehe Detail VIII.

Inkl. allen erforderlichen Nebenarbeiten und Material
liefern und einbauen.
Menge: 1,040 t

**2.3.2 Aussteifung Flachstahl**
Stahlkonstruktion für Umgürtung Stahlbetonstützen
Aussteifung, S 235 JR, feuerverzinkt

Profil:  BrFl 310x15x470, Fl 100x10x470,
  BrFl 280x15x470
Anzahl Flachstahl  ca. 24 Stk
Einzellängen:  ca. 0,5 m
Länge gesamt:  ca. 12 m
Statik Pos. Detail X bis XII
Statikplan: P6.1; Plan S4.1 Auszug M1:20

Detail X = Anschluss Hauptträger an Stb. - Bestandsstütze Achse B/10;

Detail XI = Anschluss Hauptträger und Nebenträger an Stb. - Bestandsstütze Achse C/10

Detail XII = Anschluss Hauptträger an Stb. - Bestandsstütze Achse D/10

Ausführung nach freigegebener (durch Architekt)
Werk- und Montageplanung des AN.

Sämtliche Fußpunkte bzw. Fußplatten sind mit
schwindarmen Mörtel/Beton zu unterfüttern.

Einschließlich notwendiger Kopf- und Fußplatten Stegplatten sowie
sämtlicher Verankerungs- und Befestigungsmittel.

Inkl. allen erforderlichen Nebenarbeiten und Material
liefern und einbauen.
Menge: 0,100 t

**2.3.3 Aussteifung Profil U 80**
Stahlkonstruktion für Umgürtung Stahlbetonstützen
Aussteifung, S 235 JR, feuerverzinkt

Profil:  U 80
Anzahl Flachstahl  ca. 6 Stk
Einzellängen:  ca. 0,5 m
Länge gesamt:  ca. 3 m
Statik Pos. Detail X bis XII
Statikplan: P6.1; Plan S4.1 Auszug M1:20

Detail X = Anschluss Hauptträger an Stb. - Bestandsstütze Achse B/10;

Detail XI = Anschluss Hauptträger und Nebenträger an Stb. - Bestandsstütze Achse C/10

Detail XII = Anschluss Hauptträger an Stb. - Bestandsstütze Achse D/10

Ausführung nach freigegebener (durch Architekt)
Werk- und Montageplanung des AN.

Sämtliche Fußpunkte bzw. Fußplatten sind mit
schwindarmen Mörtel/Beton zu unterfüttern.

Einschließlich notwendiger Kopf- und Fußplatten Stegplatten sowie
sämtlicher Verankerungs- und Befestigungsmittel.

Inkl. allen erforderlichen Nebenarbeiten und Material
liefern und einbauen.
Menge: 0,100 t

**2.3.4 Aussteifung Profil L150x90x15**
Stahlkonstruktion für Umgürtung Stahlbetonstützen
Aussteifung, S 235 JR, feuerverzinkt

Profil:  L150x90x15
Anzahl Flachstahl  ca. 6 Stk
Einzellängen:  ca. 0,5 m
Länge gesamt:  ca. 3 m
Statik Pos. Detail X bis XII
Statikplan: P6.1; Plan S4.1 Auszug M1:20

Detail X = Anschluss Hauptträger an Stb. - Bestandsstütze Achse B/10;

Detail XI = Anschluss Hauptträger und Nebenträger an Stb. - Bestandsstütze Achse C/10

Detail XII = Anschluss Hauptträger an Stb. - Bestandsstütze Achse D/10

Ausführung nach freigegebener (durch Architekt)
Werk- und Montageplanung des AN.

Sämtliche Fußpunkte bzw. Fußplatten sind mit
schwindarmen Mörtel/Beton zu unterfüttern.

Einschließlich notwendiger Kopf- und Fußplatten Stegplatten sowie
sämtlicher Verankerungs- und Befestigungsmittel.

Inkl. allen erforderlichen Nebenarbeiten und Material
liefern und einbauen.
Menge: 0,100 t

#### 2.4 Dachkonstruktionen

**2.4.1 Dachträger HEA 120**
Stahlkonstruktion für Tragrahmen der Dachoberlichter aus Profilen
Dachträger, S 235 JR, feuerverzinkt

Profil:  HEA 120
Anzahl Träger:  ca. 18 Stk
Einzellängen:  bis 1,50 m
Länge gesamt:  ca. 27 m

Statik Pos. E3-D2.1.1, E3-D2.2.1

Ausführung nach freigegebener (durch Architekt)
Werk- und Montageplanung des AN.

Sämtliche Fußpunkte bzw. Fußplatten sind mit
schwindarmen Mörtel/Beton zu unterfüttern.

Einschließlich notwendiger Kopf- und Fußplatten sowie
sämtlicher Verankerungs- und Befestigungsmittel.

Inkl. allen erforderlichen Nebenarbeiten und Material
liefern und einbauen.
Menge: 0,500 t

**2.4.2 Dachträger IPE 200**
Stahlkonstruktion für Tragrahmen der Dachoberlichter aus Profilen
Dachträger, S 235 JR, feuerverzinkt

Profil:  IPE 200
Anzahl Träger:  ca. 18 Stk
Einzellängen:  bis 5,75 m
Länge gesamt:  ca. 103,5 m

Statik Pos. E3-D2.1.2, E3-D2.2.2

Ausführung nach freigegebener (durch Architekt)
Werk- und Montageplanung des AN.

Sämtliche Fußpunkte bzw. Fußplatten sind mit
schwindarmen Mörtel/Beton zu unterfüttern.

Einschließlich notwendiger Kopf- und Fußplatten sowie
sämtlicher Verankerungs- und Befestigungsmittel.

Inkl. allen erforderlichen Nebenarbeiten und Material
liefern und einbauen.
Menge: 2,400 t

**2.4.3 Dachträger IPE 220**
Stahlkonstruktion für Tragrahmen der Dachoberlichter und Stahlrahmenkonstruktion Lüftungsgerät aus Profilen
Dachträger, S 235 JR, feuerverzinkt

Profil:  IPE 220
Anzahl Deckenträger:  ca. 2 Stk
Einzellängen:  ca.6,0 m
Länge gesamt:  ca. 12 m

Statik Pos. E3-D2.3.2

Ausführung nach freigegebener (durch Architekt)
Werk- und Montageplanung des AN.

Sämtliche Fußpunkte bzw. Fußplatten sind mit
schwindarmen Mörtel/Beton zu unterfüttern.

Einschließlich notwendiger Kopf- und Fußplatten sowie
sämtlicher Verankerungs- und Befestigungsmittel.

Inkl. allen erforderlichen Nebenarbeiten und Material
liefern und einbauen.
Menge: 0,500 t

**2.4.4 Dachträger HEA 120**
Stahlkonstruktion für Stahlrahmenkonstruktion Lüftungsgerät aus Profilen
Dachträger, S 235 JR, feuerverzinkt

Profil:  HEA 120
Anzahl Träger:  ca. 2 Stk
Einzellängen:  bis 4,50 m
Länge gesamt:  ca. 7 m

Statik Pos. Stahlrahmenkonstruktion für Lüftungsgerät

Ausführung nach freigegebener (durch Architekt)
Werk- und Montageplanung des AN.

Einschließlich notwendiger Kopf- und Fußplatten sowie
sämtlicher Verankerungs- und Befestigungsmittel.

Inkl. allen erforderlichen Nebenarbeiten und Material
liefern und einbauen.
Menge: 0,800 t

**2.4.5 Träger IPE 80**
Stahlkonstruktion für Stahlrahmenkonstruktion Lüftungsgerät aus Profilen
Dachträger, S 235 JR, feuerverzinkt

Profil:  IPE 80
Anzahl :  ca. 4 Stk
Einzellängen:  bis 1,40 m
Länge gesamt:  ca. 5,6 m

Statik Pos. Stahlrahmenkonstruktion für Lüftungsgerät

Ausführung nach freigegebener (durch Architekt)
Werk- und Montageplanung des AN.

Einschließlich notwendiger Kopf- und Fußplatten sowie
sämtlicher Verankerungs- und Befestigungsmittel.

Inkl. allen erforderlichen Nebenarbeiten und Material
liefern und einbauen.
Menge: 0,500 t

**2.4.6 Stahlrundrohr Lüftungsgerät**
Stahlkonstruktion für Stahlrahmenkonstruktion Lüftungsgerät aus Profilen
Stahlrundrohr Stützen, S 235 JR, feuerverzinkt

Profil:  Stahlrundrohr DN 101,6 x 3,2 mm
Anzahl :  ca. 8 Stk
Einzellängen:  bis 1,0 m
Länge gesamt:  ca. 8 m

Statik Pos. Stahlrahmenkonstruktion für Lüftungsgerät

Ausführung nach freigegebener (durch Architekt)
Werk- und Montageplanung des AN.

Einschließlich notwendiger Kopf- und Fußplatten sowie
sämtlicher Verankerungs- und Befestigungsmittel.

Inkl. allen erforderlichen Nebenarbeiten und Material
liefern und einbauen.
Menge: 0,500 t

#### 2.5 Stundenlohnarbeiten

**2.5.1 Stundenlohnarbeiten Facharbeiten**
Für evtl. erforderliche Arbeiten, die nicht im Leistungsverzeichnis
erfasst sind und gegen Nachweis zur Ausführung kommen.
Für Facharbeiter
Menge: 10,000 h

**2.5.2 Stundenlohnarbeiten Helfer**
Für evtl. erforderliche Arbeiten, die nicht im Leistungsverzeichnis
erfasst sind und gegen Nachweis zur Ausführung kommen.
Für Helfer
Menge: 10,000 h
